# SGS
Angebotsaufforderung (GAEB DA 2000 1.2, DA83)
Projekt: Spree Campus Fürstenwalde
Währung: EUR
Auftraggeber: N.A.
Erstellt mit: SIDOUN Globe/ GAEB Toolbox V3.3 G90 R20210630, SIDOUN Globe V10.11.8.0, 04.02.2026

## Zusätzlicher Text
Zur Gewährleistung eines fairen Wettbewerbs ist es erforderlich, dass die Formblätter 213, 233/235 sowie das vollständig ausgefüllte Leistungsverzeichnis zum Eröffnungstermin vorliegen. Um Wettbewerbsverzerrungen auszuschließen, werden diese Unterlagen NICHT nachgefordert.

## Zusätzlicher Text
Die dem LV beigefügten Zeichnungen dienen der Übersicht und zusätzlichen Information. Für die Preisfindung ist allein der LV-Text maßgebend.

Dem Leistungsverzeichnis liegen folgende Anlagen in digitaler Form als PDF-Datei bei:

1.
Grundschule Grundriss EG Übersichtsplan

02  Sporthalle Grundriss Übersichtsplan

03  Technikzentrale Grundriss Übersichtsplan

04  Treppenhaus 01 Übersichtsplan  D.05.01

05  Treppenhaus 02 Übersichtsplan  D.05.02

06  Treppenhaus 03 Übersichtsplan  D.05.03

07  Treppe Aula Übersichtsplan  D.05.04

08  Geländer Treppen 01-03 Standarddetails  D.05.05

09  Geländer Treppe Aula / Brüstung OG 1 + 2  - D.05.06

10  Geländer / Umwehrung Treppe 03 EG  - D.05.07

11  Geländer / Umwehrung Treppe 03 EG Schnitt C-C  - D.05.07-1

12  Einbringschacht Übersichtsplan  D.00.08

## Zusätzlicher Text
Beschreibung des Vorhabens

Der Landkreis Oder-Spree beabsichtigt den Schulstandort der Spree-Oberschule des „Spree-Campus Fürstenwalde" an der Beeskower Chaussee 12 in 15517 Fürstenwalde/Spree um ein Grundschulgebäude und eine 2-fach Sporthalle zu erweitern. Beide Baukörper werden als solitäre Neubauten in Holz  Beton Hybridbauweise geplant. Für beide Neubauten ist die Zertifizierung nach BNB (Bewertungssystem Nachhaltiges Bauen) Silber sowie nach QNG Plus erforderlich. Um diese Nachhaltigkeitszertifikate zu erreichen, werden bestimmte Anforderungen an die zur Verwendung kommenden Produkte und Verfahrensweisen gestellt, die vom Auftragnehmer zu erfüllen und mit entsprechenden Nachweisen zu belegen sind. Die jeweiligen Anforderungen werden in den nachfolgenden Hinweisen BNB SILVER -Zertifizierung explizit benannt.

Neben dem Neubau der Grundschule und der Zwei-Feld-Sporthalle werden weitere Außenanlagen, wie Sportfreiflächen, Pausenflächen, Stellplätze und Verkehrswege geplant.

Das vorliegende Leistungsverzeichnis umfasst die Leistungen für Metallbauarbeiten am Neubau der 3-geschossigen Grundschule, der Zwei-Feld-Sporthalle und der Technikzentrale.

Baubeschreibung

Die Tragkonstruktion ist als Holz-Beton-Hybridbau geplant.

Der Neubau der zweizügigen Grundschule mit Hortbereich ist mit drei Vollgeschossen und einer Teilunterkellerung geplant. Die Abmessung der Grundfläche beträgt 48,20 m x 50,70 m. Der annähernd quadratische Grundriss wird mittig von einem dreigeschossigen Atrium durchbrochen, auf dem ein geneigtes Glasdach liegt. Eines der drei Treppenhäuser führt auf das Flachdach der Grundschule, das für Technikausrüstungen genutzt werden soll, sowie zu der ebenso als Technikzentrale genutzten Teilunterkellerung.

Der Neubau der Zwei-Feld-Sporthalle besteht aus dem Baukörper der Halle in Verbindung mit einem vorgelagerten, eingeschossigen Flachbau für den Eingangsbereich und Sanitärtrakt. Die Abmessung der Grundfläche von Halle und Eingangs-/ Sanitärtrakt gemeinsam beträgt 46,15 m x 35,05 m.

Desweiteren wird für die spätere Wärmeversorgung aller Schul- und Sportgebäude auf dem Gelände ein gesondertes, eingeschossiges Gebäude Technikzentrale in Massivbauweise errichtet.

Tragwerk

Gründung

Die Gründung erfolgt mittels Streifenfundamenten und Einzelfundamenten in Stahlbetonausführung. Die Teilunterkellerung des Schulgebäudes erfolgt in Stahlbeton in der Ausführung als weiße Wanne und tragender KG-Sohlplatte mit zusätzlicher Abdichtung als Frischverbundfolie gegen drückendes Wasser.

Außenwände

Konstruktion der Grundschule aus Stahlbetonwänden und Brettsperrholzwandscheiben. Konstruktion der Sporthalle aus Brettschichtholzstützen und Brettsperrholzwandscheiben mit nicht tragenden Brüstungen zwischen den Stützen aus Brettschichthölzern. Außenwände der Technikzentrale in Mauerwerk aus Porenbeton.

Innenwände

Tragende Innenwände der Grundschule aus Stahlbeton unverputzt, in Sichtbetonqualität. Tragende Innenwände der Sporthalle als Holzständerwände. Alle Nicht-tragenden Innenwände in Leichtbauweise als GK-Ständerwerk in Oberflächenqualität Q3, grundsätzlich doppelt beplankt. Innenwände der Technikzentrale in Mauerwerk aus Porenbeton.

Decken

Im Schulgebäude Decken als Holz-Beton-Verbunddecken bestehend aus Holzbindern mit aufgelegten Filigrandecken mit örtlichem Auf-Beton. Einbauteile als schubfeste Verbindungen auf den Holz Trägern gem. statischer Berechnung. Ortbeton  Massivdecken im Innenbereich des Gebäudes.

Treppen

Stahlbeton-Fertigteiltreppen, geradeläufig. Auflager auf Geschoß- und Zwischenpodesten mit Neoprenlagern.

Fußbodenaufbau

Schwimmend verlegter Zementestrich auf Wärmedämmung/Trittschaldämmung

Oberbeläge: Linoleum / Fliesen / Anstrich / Feinsteinzeug / Industrieparkettbelag / Teppich,

in der Sporthalle im Hallenbereich Linoleum auf elastischer Unterkonstruktion Schwingboden.

## Zusätzlicher Text
Für die Auftragsabwicklung und für die Ausführung der hier ausgeschriebenen Leistungen gelten:

Die Vergabe- und Vertragsordnung für Bauleistungen (VOB) mit den Allgemeinen Vertragsbedingungen in Teil B sowie den Allgemeinen Technischen Vertragsbedingungen für Bauleistungen (ATV) in Teil C.

Insbesondere

-  VOB / C DIN 18299 Allgemeine Regelungen für Bauarbeiten jeder Art DIN 18299

- Die (allgemein) anerkannten Regeln der Technik für die Ausführung von baulichen Anlagen.

- Die Verarbeitungs- und Montagerichtlinien der Stoffhersteller und Zulieferfirmen.

- Alle zur Anwendung kommenden Normen (DIN, EN, ISO, VDI, VDE, etc.) in der zum Zeitpunkt der Ausführung gültigen Fassung.

- die in VOB Teil C enthaltenen  - DIN 18360 Metallbauarbeiten

        - DIN 18364 Korrosionsschutzarbeiten an Stahlbauten

        - DIN 18363 Maler- und Lackierarbeiten - Beschichtungen

## Zusätzlicher Text
BNB-/ QNG-Zertifizierung / Bauökologie

Für das Projekt wird eine BNB-Zertifizierung in Silber sowie das Qualitätssiegel Nachhaltiges Gebäude (QNG) in der Stufe QNG Plus angestrebt. Die Zertifizierung wird durch einen vom Aufgeber beauftragten BNB-/ QNG-Koordinator durchgeführt. Der Auftragnehmer hat an der erfolgreichen Zertifizierung mitzuwirken. Hierfür sind insbesondere folgende Punkte zu berücksichtigen:

1.
 Anforderungen an die Bauausführung

Von Seiten des Auftragnehmers sind folgende Anforderungen hinsichtlich der Bauausführung zu beachten und dem Auftraggeber in Form von mindestens monatlichen Baustellenbegehungsprotokollen und im Baustellentagebuch nachzuweisen:
•
Wertstoffoptimierte Baustelle
•
Die Anforderungen des Kreislaufwirtschafts- und Abfallgesetzes sind einzuhalten. Die am Bauprozess Beteiligten sind bez. der Abfallvermeidung zu schulen. Für die Schulung ist ein Protokoll zu erstellen. Nicht vermeidbare und verwertbare Abfälle sind in mineralische Abfälle, Wertstoffe, gemischte Baustellenabfälle, Problemabfälle zu trennen und in den örtlich zur Verfügung gestellten Abfallbehälter getrennt zu sammeln.  Die Entsorgung erfolgt durch das bauseitige Abfallmanagement. Die Einhaltung der Anforderungen an die Baustelle, wird seitens der Bauleitung des Auftraggebers kontrolliert und dokumentiert.

Lärmarmut der Baustelle

Die Lärmemissionen des Gesamtbauvorhabens sind zum Schutz der angrenzenden Nutzungen so gering wie möglich zu halten. Aufgabe des Bauausführenden ist es dazu beizutragen, dass der durch Bauprozesse verursachte Lärm soweit technisch möglich, unterhalb des Grundgeräuschpegels der Umgebung liegt. Um dies sicherzustellen sind für die Bauausführung ausschließlich lärmarme Baumaschinen zulässig. Auf der Baustelle sollen daher nur Baumaschinen eingesetzt werden, die die Lärmschutzgrenzwerte entsprechend RAL-UZ 53 erfüllen. Die Vorgaben des Bundesimmissionsschutzgesetzes sind einzuhalten. Die Schutzzeiten für die Nachbarschaft sind zu beachten, besonders lärmintensive Arbeiten sind beim Bauherrn anzumelden und zeitlich abzustimmen.

Die Einhaltung und Umsetzung der Anforderungen (z.B. Prüfung des Einsatzes lärmarmer Baumaschinen, Einhaltung der Schutzzeiten) ist durch die Bauleitung des Auftragnehmers während der Bauausführung zu kontrollieren und zu dokumentieren. Für die Dokumentation ist eine Liste der Baumaschinen mit der Angabe der jeweiligen Schallemissionswerte zu führen.
•
Staubarmut der Baustelle
•
Die gesetzlichen Anforderungen der GefStoffV und der TRGS zur Vermeidung von Stäuben sind zu erfüllen. Stäube sind an der Entstehungsstelle möglichst vollständig zu erfassen und gefahrlos zu entsorgen. Die Ausbreitung des Staubs auf unbelastete Arbeitsbereiche ist, soweit technisch möglich, zu verhindern. Ablagerungen sind zu vermeiden. Einrichtungen zum Abscheiden und Erfassen von Stäuben sind entsprechend dem Stand der Technik anzuwenden, regelmäßig zu warten und zu prüfen. Die Einhaltung der Anforderungen ist durch die Bauleitung des Auftragnehmers während der Bauausführung zu kontrollieren und zu dokumentieren.

Erfüllung der Bundes-Bodenschutz- sowie der Altlastenverordnung

Die gesetzlichen Anforderungen der Bundes-Bodenschutz- und Altlastenverordnung sind einzuhalten. Seitens des Auftragnehmers ist sicherzustellen und nachzuweisen, dass der Boden nicht durch chemische Verunreinigungen kontaminiert wird.

 Deklarationsfristen

Die Produkt- bzw. Sicherheitsdatenblätter oder sonstige Konformitätsbescheinigungen der Hersteller für die zum Einbau vorgesehenen Produkte sind der Bauleitung und dem bauherrenseitigen BNB-Koordinator unaufgefordert zwei Wochen nach Auftragserteilung und spätestens mindestens sechs Wochen vor dem geplanten Einbau digital zu übersenden. Binnen zehn Werktagen prüft der BNB-Koordinator das Produkt auf Konformität zu den Anforderungen der BNB-Zertifizierung und bestätigt dem Auftragnehmer die BNB-/QNG-Konformität bzw. bei nicht Konformität die Rückmeldung ein neues Produkt vorzulegen.

Materialanforderungen / Schadstoffe

Für die Auswahl der Materialien gelten die Anforderungen des BNB-Systems für Schulbauten, Version 2017 in der Qualitätsstufe 5 sowie des QNG-Systems. Entsprechend sind folgenden Vorgaben für die Bauprodukte zwingend einzuhalten. Bei der Auswahl von Produkten sind Bauprodukte mit einer hohen Lebensdauer / Dauerhaftigkeit, einer guten Recyclingfähigkeit sowie geringen Unterhaltsaufwendungen zu bevorzugen:

Baumaterialien

1.
Übergreifende Anforderung für alle Produkte

Der Anteil besonders besorgniserregender Stoffe (SVHC) muss kleiner 0,1% sein. Angabe über eine Herstellererklärung gemäß REACH bzw. Erklärung, dass SVHC nicht vorhanden sind.

Alle verbauten Hölzer und Holzprodukte müssen mit einem FSC- oder PEFC-Zertifikat versehen sein. Der Mindestanteil der verbauten Hölzer aus einer nachgewiesenen nachhaltigen Holzwirtschaft (Nachweis mittels FSC-, PEFC-Zertifikat) muss bei 80% bezogen auf die Masse liegen.

Zum Nachweis ist das FSC- bzw. PEFC-CoC-Handelszertifikat (Chain of Custody) des letzten Händlers bzw. Verarbeiters in der Produktkette sowie der Lieferschein bzw. die Rechnung des Lieferanten mit Zuordnung der Herkunft, der Holzart sowie der Nummer des zugehörigen CoC-Zertifikates zu jeder einzelnen Holzposition dem BNB-Koordinator vorzulegen.

2. Korrosionsschutzbeschichtungen
•
Korrosionsschutzbeschichtungen für eine maximale Korrosivitätskategorie C2 hoch auf tragende und nichttragende Metallbauteile im Innenbereich (Wandstärke > 3mm) dürfen nur wasserbasiert mit einem VOC-Gehalt < 100g/l verwendet werden. Alternativ ist der Einsatz einer Korrosionsschutzbeschichtungen mit einer maximalen Korrosivitätskategorie C3 möglich.

Korrosionsschutzbeschichtungen für eine maximale Korrosivitätskategorie C3 hoch auf tragende Metallbauteile (Wandstärke > 3mm) werkseitig grundiert und bauseitig endbeschichtet dürfen nur wasserbasiert mit einem VOC-Gehalt < 30g/m² im Beschichtungssystem verwendet werden.
•
Korrosionsschutzbeschichtungen für eine maximale Korrosivitätkategorie C4 hoch auf tragende Metallbauteile (Wandstärke > 3mm) werkseitig grundiert und bauseitig endbeschichtet dürfen nur wasserbasiert mit einem VOC-Gehalt < 60g/m² im Beschichtungssystem verwendet werden.

Korrosionsschutzbeschichtungen auf nichttragende Metallbauteile werkseitig grundiert und bauseitig endbeschichtet dürfen nur wasserbasiert mit einem VOC-Gehalt < 140g/l verwendet werden.
•
Oberflächenveredelungen und -beschichtungen von Aluminium- und Edelstahlbauteilen in der Gebäudehülle sind chromoxidfrei auszuführen.
•
3. Holzschutzmittel

Holzfenster und nichttragende Holzbauteile innen und außen dürfen keinen chemischen Holzschutz aufweisen und der Anteil an Borverbindungen im Holzschutzmittel muss < 0,1% sein.
•
Für biozidhaltige und flammhemmend ausgerüstete Hölzer und Holzwerkstoffe dürfen nur Holzschutzmittelpräparate, behandeltes Holz und Holzwerkstoffe mit reproduktionstoxischen Borverbindungen < 0,1 % verwendet werden.
•
4. Anpassung von Plänen und Nachweisen an das realisierte Gebäude
•
Alle vom Auftragnehmer gemäß vertraglicher Vereinbarung mit dem Auftraggeber zu erstellenden Nachweise, Dokumentationen und Planunterlagen sind an das realisierte Gebäude anzupassen und dem Auftraggeber zur Verfügung zu stellen. Kennzeichnende Auszüge aus diesen Unterlagen werden von der Firma LCEE für die Nachweisführung zur BNB-/ QNG-Zertifizierung benötigt.

## Zusätzlicher Text
Gliederung nach DIN 18299

0.1.1

Das Grundstück befindet sich an der Beeskower Chaussee 12 in 15517 Fürstenwalde/Spree.

Die Zufahrt zum Baugeländer erfolgt aus nord-östlicher Richtung unmittelbar vor dem Ortseingang von Fürstenwalde von der Lise-Meitner-Straße aus. Im weiteren Straßenverlauf erfolgt über die Umgehungsstraße in ca. 1,5 km Entfernung der Anschluss an die BAB 12 an der Anschlussstelle Fürstenwalde / Ost. Die Zubringerstraßen sind ohne Beschränkungen für Schwerlastverkehr befahrbar.

Die Baustellenzufahrt auf das Gelände erfolgt von der Lise-Meitner-Straße ausgehend über eine bereits für die Baustellenerschließung hergerichtete Baustraße. mit ca. 150m Länge.

Das Baufeld ist vom übrigen Schulgelände bauseits mit einem Bauzaun abgetrennt.

0.1.2

Bauarbeiten im Schulbereich: Der Schulbetrieb in der benachbarten Spree-Oberschule läuft während der Bauarbeiten weiter, darauf ist Rücksicht zu nehmen (Lärm, Schmutz, Baumaschinen, Werkzeuge, Baumaterialien, etc.). Grundsätzlich sind Beeinträchtigungen und Gefährdungen von Schülern, Lehrern und anderen Nutzern zu vermeiden. Besondere Belastungen aus Immissionen liegen nicht vor.

Im Zuge der Baufeldfreimachung wurden auf dem Baugelände umfangreiche Abbruchmaßnahmen - Rückbau eines 5-geschossigen Plattenbaus mit örtlicher Zerkleinerung - durchgeführt, dies erfolgte ebenso bei laufendem Schulbetrieb ohne nennenswerte Einschränkungen.

0.1.3

Der Neubau der Grundschule erfolgt als 3-geschossiger Baukörper mit einer Seitenlänge von 50m x 50m, der Neubau der Zwei-Feld-Sporthalle erfolgt als eingeschossiger Baukörper mit einer Seitenlänge von ca. 45m x 35m.

0.1.4

Die Zufahrt zur Baufläche erfolgt über eine vorhandene provisorische Baustellenzufahrt ohne weitere Einschränkungen mit Belastbarkeit von 40t von der Lise Meitner Straße, die Abfahrt erfolgt über die Beeskower Chaussee. Der Baustellenverkehr ist komplett getrennt vom übrigen schulischen Verkehr. Die zweite Zufahrtsstraße von der Beeskower Chaussee ist mit einem Geh-, Fahr- und Leitungsrecht zu einer Gasregelstation belegt, sodass die Straße stehts freigehalten werden muss.

0.1.5

Die Zu- und Abfahrt ist stets freizuhalten; Entladeflächen stehen zur Verfügung.

Beschädigungen und Verschmutzungen auf den öffentlichen Straßen und auf der Zufahrt sind unverzüglich und ohne besondere Aufforderung auf Kosten des Verursachers zu beseitigen. Die Befahrbarkeit der Straßen zum Bauplatz mit schwerem Gerät ist durch den Auftragnehmer vorher zu prüfen.

0.1.6

Das Baugelände ist durch eine Baustraße erschlossen. Art und Lage der Erschließung als befestigte Zufahrt ab öffentlicher Straße. Das Gewerk erweiterter Rohbau unterhält vor Ort einen oder mehrere eigene Turmdrehkrane zur Herstellung seiner Bauleistung.

0.1.7

Medienanschlüsse (Wasser und Strom) werden vor Ort in ausreichender Dimensionierung zur Verfügung gestellt.

Abfallmanagement

Gemäß des Kreislaufwirtschaftsgesetzes ist der AG als Abfallverursacher für die Abfallentsorgung verantwortlich. Um dieser Aufgabe gemäß der gesetzlichen Vorgaben gerecht zu werden, wird der AG ein zentrales Bauabfallmanagement auf der Baustelle installieren, deren Bestandteile ein zentraler Werkstoffhof mit Containern getrennt nach Fraktionen sein wird.

Die Gewerke entsorgen Bauabfälle aus ihrem Vertragsverhältnis in diese zur Verfügung gestellten Container. Den Abtransport der Container organisiert der Dienstleister des Bauabfallmanagement.

Die Container werden regelmäßig kontrolliert, um einen sortenreinen Abtransport sicherzustellen. Bei Verstößen wird der Dienstleister den Verursacher ermitteln und zur Wiederherstellung von Ordnung, Sicherheit und Sauberkeit auffordern und ggf. für den Verursacher kostenpflichtige Ersatzmaßnahmen durchführen.

Besonders überwachungsbedürftige Bauabfälle sind rechtzeitig zu melden. Die Entsorgung wird separat durch den Dienstleister organisiert.

Die für das zentrale Bauabfallmanagement anfallenden Kosten werden auf die Projektbeteiligten entsprechend ihrem Anteil als Umlage weiterberechnet.

Bauwasser: 0,2 %

Baustrom: 0,2 %

zentrales Abfallmanagement: 0,7%

0.1.8

Dem Auftragnehmer stehen auf der Baustelle keine abschließbaren Räumlichkeiten zur Verfügung. Der Auftragnehmer hat Bauwagen bzw. Materialcontainer für sein Gewerk zu stellen. Der Standort wird durch den Baustelleneinrichtungsplan verbindlich festgelegt bzw. mit dem bauleitenden Architekten abgestimmt.  Lagerplätze für Materialien werden vom Bauleiter zugewiesen, müssen aber bei Bedarf ohne besondere Vergütung evtl. mehrfach wieder geräumt werden.

Der Auftragnehmer hat dafür zu sorgen, dass Hydranten, Absperrschieber, Entwässerungs- und sonstige Abdeckungen frei zugänglich gehalten werden.

0.1.11

Die Zertifizierung des Neubaus hat nach dem Standard BNB Silber und QNG Plus zu erfolgen. Hierzu werden in den einzelnen Positionen besondere Anforderungen an die eingesetzten Materialien gestellt.

0.1.12

Ordnung und Sauberkeit auf der Baustelle:

Zur erforderlichen Mülltrennung wird ein übergeordnetes Abfallmanagement bauseits erfolgen. Die Kosten für dieses Abfallmanagement werden in Form einer Umlage in Höhe 0,7% der Abrechnungssumme auf die Gewerke umgelegt.

0.1.15

Die Zufahrt zum Baugrundstück erfolgt über eine Anliegerstraße, die zur öffentlichen Straße führt.

Maßnahmen zur Regelung und Sicherung des Verkehrs sind nicht erforderlich.

Die Zufahrtsstraße ist mit einem Geh-, Fahr- und Leitungsrecht zu einer Gasregelstation belegt, sodass die Straße stets freigehalten werden muss.

0.1.19

Eine Baustellenordnung wird vom SiGeKo vorgelegt und ist zu beachten. Die Baustellenordnung enthält Regelungen zur Organisation eines störungsfreien und sicheren Baustellenbetriebes. Die Einhaltung ist Teil der Vertragspflicht. Jeder Auftragnehmer hat sein Personal über den Inhalt der Baustellenordnung zu unterrichten.

0.1.20

Die besonderen Anordnungen, Vorschriften und Maßnahmen der Eigentümer und deren Weisungsberechtigten im Bereich der Baustelle sind zu beachten. Auf bestehende Anlagen, Bauten oder Einfriedungen ist zu achten.

Die Baustellenzufahrt wird durch eine freihängende Telefonleitung an entsprechenden Holzmasten befestigt, gekreuzt. Die Durchfahrtshöhe beträgt 4m. Die Funktionstüchtigkeit der Leitung ist jederzeit sicherzustellen.

0.1.22

Das Gelände ist durch einen Bauzaun zum genutzten Schulbereich und zu den Nachbarflächen gesichert.

0.1.23

Andere Unternehmer (Rohbau, Dachdecker, Haustechnik, Estrich, Metallbau, Tischler etc.) werden im Zuge des Baufortschrittes auf dem Baufeld gleichzeitig tätig. Die Abstimmungen und Koordination der unterschiedlichen Gewerke erfolgt in den turnusmäßigen Baubesprechungen vor Ort.

## Zusätzlicher Text
Gliederung nach DIN 18299

0.2.1

Bauablauf / Terminplanung:

Grundsätzlich sind die nachfolgend beschriebenen Arbeiten nach den Anforderungen des Baufortschritts auf Anordnung durch die örtliche Bauleitung durchzuführen. Dabei ist immer der aktuellste Bauzeitenplan zu beachten!

Nach Anmeldung durch die örtliche Bauleitung erfolgt die Koordination der Ausführung durch den AN. Insbesondere hat der AN für die Bereitstellung zur Ausführung der unterschiedlichen Gewerke Sorge zu tragen.

Für die Montage Leistung der Metallbauarbeiten für Schule, Sporthalle und Technikzentrale ist ein Zeitrahmen von 12 Kalenderwochen vorgesehen.

Der Personal- und Technikeinsatz ist vom AN so zu planen, dass die Durchführung der Arbeiten im vorgegebenen Zeitraum erfolgen kann. Vom Bauzeitenplan abweichende Anweisungen der Bauleitung sind vorrangig zu befolgen.

Baubetrieb:

Die regelmäßige Teilnahme an Baubesprechungen (mindestens wöchentlich) gilt durch die Beauftragung als vereinbart. Sie ist bis zur Beendigung der vertraglich geschuldeten Leistungen Pflicht und bedarf keiner gesonderten Aufforderung. Hierfür ist eine entscheidungsbefugte Person zu entsenden. Die Termine werden von der Bauleitung bekannt gegeben.

Bautagebuch:

Der Auftragnehmer hat ein Bautagebuch zu führen. Die leserlich erstellten und unterzeichneten Tagesberichte des Bautagebuches sind wöchentlich der Bauleitung zu übergeben.

Maßangaben:

Sämtliche relevanten Maße sind durch den AN eigenverantwortlich am Bau zu prüfen. Abweichungen von Maßen sind vor Ausführung der Bauleitung mitzuteilen.

Produktion und Bestellung erfolgen grundsätzlich nach Aufmaß bzw. Mengenermittlung des Auftragnehmers und Freigabe durch den Architekten oder örtliche Bauleitung.

Die genaue Abstimmung der Mengen und Maße auf die tatsächlichen Gegebenheiten ist Sache des AN.

Bei besonderen Abweichungen hat der AN rechtzeitig mit der Bauleitung oder dem zuständigen Planer schriftlich Kontakt zur Klärung der Unstimmigkeiten aufzunehmen und diese angemessen durch entsprechende Auskünfte, Skizzen etc. zu unterstützen. Änderungen gegenüber der Ausführungsplanung dürfen nur nach schriftlicher Zustimmung des Objektplaners erfolgen.

0.2.3

Es bestehen keine Vorgaben aus der Baustellenverordnung über die üblichen baustellentypischen Anforderungen hinaus.

0.2.4

Es bestehen die gesetzlich vorgeschriebenen und in der Baustellenverordnung festgelegten Anforderungen zur Unfallverhütung und zum Gesundheitsschutz für die Mitarbeiter aller auf der Baustelle tätigen Unternehmen. Die Leistungen zur Unfallverhütung  und zum Gesundheitsschutz sind in die Einheitspreise mit einzukalkulieren.

0.2.6

Sämtliche Restmaterialien und Bauabfälle sind unverzüglich durch den AN fachgerecht getrennt in die bauseits zur Verfügung gestellten Container zur bauseitigen Verwertung zu verbringen, die vorherigen Hinweise BNB SILBER -Zertifizierung sind zu beachten.

0.2.7

Baubegleitend wird das Gebäude nur entsprechend den Anforderungen für die Fassadenarbeiten, den Fenstereinbau, die Atriumverglasung und als Absturzsicherung für Dacharbeiten bauseitig außen eingerüstet. Diese Rüstung kann von allen Gewerken mitbenutzt werden.

Darüber hinaus werden dem AN vom AG keine weiteren Gerüste, Hebewerkzeuge, Aufzüge zur Verfügung gestellt.

0.2.8

Die unter 0.2.7 genannten bauseitigen Gerüste können von allen Gewerken mitbenutzt werden.

Dem AN werden darüber hinaus keine Hebewerkzeuge, Aufzüge, Aufenthalts- und Lagerräume oder weitere Baustelleneinrichtungen zur Verfügung gestellt. Werden vom Auftragnehmer Hilfskonstruktionen u. dgl. aufgebaut und vorgehalten, so sind diese auf Anweisung der Bauleitung ggf. auch mehrfach um- bzw. abzubauen.

0.2.10

Nach Vorgabe des Bauherrn ist die Verwendung von Recyclingmaterialien entsprechend des BNB Standards Silber definiert.

0.2.12

Grundsätzlich sind nachhaltige, ökologisch unbedenkliche und umweltschonende Baustoffe zu verwenden. Nähere Angaben sind in den Positionen detailliert beschrieben.

0.2.13

Der Auftragnehmer ist verpflichtet, 14 Tage vor dem Beginn der Arbeiten zu den eingebauten Materialien und Konstruktionen die Produktdatenblätter, Sicherheitsdatenblätter, Prüfzeugnisse von amtlichen Prüflaboren, Zertifikate, Herstellernachweise, Technische Merkblätter etc. und bei brandschutztechnischen Forderungen die amtlichen Nachweise (Prüfzeugnis oder Prüfbescheid oder allgemeine bauaufsichtliche Zulassung) der Bauleitung des Auftraggebers geordnet als PDF-Dateien oder in Papierform vorzulegen. Die Freigabe durch den BNB Koordinator ist vor Ausführung erforderlich! Eine Freigabe befreit den Auftragnehmer nicht von seiner Verantwortung für die eingesetzten Materialien, Konstruktionen und Verfahren. Die Verantwortung des Auftragnehmers für seine Werkleistung bleibt unberührt.

Im Rahmen der Schlussrechnung sind alle oben genannten Unterlagen der zur Ausführung gekommenen Produkte und Bauteile, sowie die vollständigen Revisionsunterlagen in dreifacher Ausfertigung in Papierform und einfach digital im PDF-Format beizulegen.

Hierzu zählen auch die unterschriebenen Fachunternehmer- bzw. Fachbauleitererklärungen und die jeweiligen unterschriebenen Übereinstimmungserklärungen der bauaufsichtlichen Zulassungen, sowie die von den eingewiesenen Personen unterschriebenen Einweisungsprotokolle.

Für die Metall- und Stahlbauarbeiten ist die Schweißeignung nachzuweisen. Dafür ist vom Auftragnehmer ein Schweißzertifikat für die Ausführungsklasse EXC2 nach DINEN 1090-2:2024-09 vorzulegen.

0.2.15

Nach Vorgabe des Bauherrn sind Nachweise entsprechend des BNB Standards Silber definiert. Die Beteiligung an den Entsorgungskosten für das zentrale Abfallmanagement erfolgt im Rahmen der Umlage gemäß Vorbemerkung 0.1 Angaben zur Baustelle.

0.2.17

Das Liefern, Abladen, Lagern, Transportieren und Aufladen von Stoffen, Bauteilen und Gerüsten ist vollständig vom Auftragnehmer zu verantworten. Die Kosten hierfür sind mit in die Einheitspreise einzukalkulieren.

0.2.22

Teil- und Schlussrechnungen und die dazugehörigen Aufmaße müssen kumulativ aufgestellt werden. Die Gliederung und Reihenfolge des Leistungsverzeichnisses sowie deren Nummerierung ist zwingend einzuhalten, ebenso die Nachkommastellen der verschiedenen Mengeneinheiten. Vor Einreichen einer Rechnung ist das Aufmaß mit der Bauleitung abzustimmen. Rechnungen werden nur bearbeitet, wenn ein vom Bauleiter des AGs geprüftes und abgezeichnetes Aufmaß beiliegt.

Aufmaße sind durch Skizzen, Angaben des Gebäudeteils, der Raumnummer o.ä. zu belegen. Sie sind baubegleitend vorzunehmen. Die in Aufmaßlisten, -tabellen o.ä. Unterlagen aufgestellten Einzelmengen sind unmittelbar in den Aufmaßskizzen einzutragen und deutlich zu kennzeichnen.

Verdeckte Leistungen sind vorher aufzumessen und mit der Bauleitung abzustimmen.

Das gemeinsame Aufmaß für Aufträge nach Aufmaß ist vom Auftragnehmer schriftlich zu beantragen.

Alle abzurechnenden Leistungen bedürfen einer vorhergehenden Beauftragung durch den Bauherren oder dessen weisungsberechtigte Stellvertreter. Die genaue Definition der Leistung und der Kosten ist bei nachträglich zu beauftragenden Zusatzleistungen eine grundsätzliche Bedingung, inklusive der Vorlage von vollständigen Kalkulationsnachweisen der Preisermittlung.

Die Angemessenheit der Preise muss, z.B. durch Aufgliederung in Materialpreise, Stundenaufwand und die Aufschläge gemäß EFB-Preis 221des Hauptauftrages, belegt werden.

Für die Kalkulation gelten die Vereinbarungen des Hauptauftrages und dieAngaben in den EFB-Preisblättern 221 und 222 (siehe Anlage Verdingungsunterlagen).

Die oben genannten Bestimmungen zur kumulativen Abrechnung gelten auch für die Abrechnung von nachträglich beauftragten Zusatzleistungen .Auf entstehende Überschreitungen der bestehenden Auftragssumme durch Mengenänderungen und/oder erforderliche Zusatzleistungen hat der

Auftragnehmer umgehend schriftlich hinzuweisen.

Bei Überschreitung der bestehenden Auftragssumme ist eine ordentliche Nachtragsvereinbarung - unter Berücksichtigung sonstiger Mengenänderungen des Hauptauftrags entsprechend dem jeweils aktuellen Stand des Baufortschritts in Abstimmung mit der Bauleitung  Voraussetzung der Abrechnung. Zur Ermittlung der erforderlichen Nachtragsvereinbarung hat der Auftragnehmer dem Bauherren nach Möglichkeit die tatsächlichen, zumindest jedoch die wahrscheinlichen

Mengen schriftlich bekannt zu geben und auf Wunsch des Bauherren nachzuweisen.

Mehraufwendungen resultierend aus den zuvor genannten administrativen Punkten sind - wo nicht in gesonderter Position beschrieben - grundsätzlich pauschal einzurechnen und werden nicht gesondert vergütet.

## VE_1.11 Metallbau
Datum: 04.02.2026

### Gewerk 01 BA01 Grundschule

#### Titel 01.01 Vorbereitung

**01.01.0010 Werkplanung Geländer**
Erstellen und Liefern der Werkplanung für nachfolgend im LV beschriebene
- Treppengeländer
- Brüstungsgeländer
- Umwehrungen
als Detailpläne in geeignetem Maßstab bis 1:1, rechtzeitig vor Produktionsbeginn gemäß den vereinbarten Terminen, in Abstimmung mit dem Architekten hinsichtlich gestalterisch-konstruktiver Vorgaben erstellen, Übergabe in digitaler Form und auf Anforderung auch in Papierausführung an den Architekten zur Prüfung und Freigabe, nach Erfordernis Überarbeitung der Werkstattzeichnung mit Übernahme der Prüfergebnisse des Architekten, Grundlage sind die Ausführungspläne des Architekten sowie das vom Auftragnehmer vorgenommene Aufmaß vor Ort.
Menge: 1,000 psch
DIN 276:2018-12: 000 KatKgr

**01.01.0020 Werkplanung Abdeckung Einbringschacht**
Erstellen und Liefern der Werkplanung für nachfolgend im LV beschriebene
- Abdeckung Einbringschacht
als Detailpläne in geeignetem Maßstab bis 1:1, rechtzeitig vor Produktionsbeginn gemäß den vereinbarten Terminen, in Abstimmung mit dem Architekten hinsichtlich gestalterisch-konstruktiver Vorgaben erstellen, Übergabe in digitaler Form und auf Anforderung auch in Papierausführung an den Architekten zur Prüfung und Freigabe, nach Erfordernis Überarbeitung der Werkstattzeichnung mit Übernahme der Prüfergebnisse des Architekten, Grundlage sind die Ausführungspläne des Architekten sowie das vom Auftragnehmer vorgenommene Aufmaß vor Ort.
Menge: 1,000 psch
DIN 276:2018-12: 000 KatKgr

**01.01.0030 Statischer Nachweis Geländer**
Prüffähige statische Berechnung erstellen für nachfolgend im LV beschriebene
- Treppengeländer
- Brüstungsgeländer
- Umwehrung
einschließlich aller Befestigungsmittel, auf Grundlage der Ausführungsplanung des Architekten.
Übergabe des statischen Nachweises in digitaler Form und zweifach in Papier rechtzeitig vor Produktionsbeginn gemäß den vereinbarten Terminen an Architekten oder Prüfstatiker zur Prüfung und Freigabe.
Menge: 1,000 psch
DIN 276:2018-12: 000 KatKgr

**01.01.0040 Statischer Nachweis Abdeckung Einbringschacht**
Prüffähige statische Berechnung erstellen für nachfolgend im LV beschriebene
- Abdeckung Einbringschacht
bestehend aus Stahlwannen für bauseitige Auspflasterung, auf Grundlage der Ausführungsplanung des Architekten. Der statische Nachweis für die Unterkonstruktion aus Stahlträgern liegt bereits vor und ist hier nicht enthalten.
Übergabe des statischen Nachweises in digitaler Form und zweifach in Papier rechtzeitig vor Produktionsbeginn gemäß den vereinbarten Terminen an Architekten oder Prüfstatiker zur Prüfung und Freigabe.
Menge: 1,000 psch
DIN 276:2018-12: 000 KatKgr

#### Titel 01.02 Stahlgeländer

**01.02.0010 Treppengeländer OG**
Geländer aus Stäben mit Obergurt und Wangenblech, für Treppe, im Innenbereich, horizontale Nutzlast DIN EN 1991-1-1, 1 kN/m, Höhe Geländer über Stufen 1,10 m, Geländerstäbe an Wangenblech verschweißt, Wangenblech seitlich an Treppenläufen und Treppenpodesten befestigt, Befestigungsuntergrund Stahlbeton, Treppenläufe gerade, 2-läufige Treppe, einschließlich Geländer-Eckausbildung an Treppenauge, Geländerkonstruktion aus Stahl, S235, Oberfläche Stahlprofile beschichtet als Korrosionsschutz bei geringer Korrosionsbelastung, als Grundbeschichtung für bauseitige Schlussbeschichtung aus Alkydharzlack, BNB-Anforderung: Korrosionsschutzbeschichtung VOC < 140 g/l,
Geländer bestehend aus:

- Obergurt Flachstahl 50x10 mm
- Geländerstäbe Flachstahl 50x8 mm, unten spitzwinkelig
  abgeschrägt, Abstand max.12 cm, L 140 cm
- Wangenblech Flachstahl 350x8 mm
- Handlaufkonsole Rundstahl Ø 8 mm, abgewinkelt
- Handlaufhalter Flachstahl 20x8 mm, durchlaufend

alle Geländerprofile werkseitig verschweißt, einschließlich aller Bohrungen, horizontaler Abstand Verankerungen 40 cm, Verankerungen an Treppenlauf /-podest werden in gesonderter Position abgerechnet,
Einbauort: Treppenhaus 1 bis 3, Obergeschosse
Ausführung gem. Zeichnung Nr.: D.05.05
Menge: 65,000 m
DIN 276:2018-12: 000 KatKgr

**01.02.0020 Treppengeländer EG**
Geländer aus Stäben mit Obergurt, Untergurt und Wangenblech,
für Treppe, im Innenbereich, horizontale Nutzlast DIN EN 1991-1-1, 1 kN/m, Höhe Geländer über Stufen 1,10 m, Geländerstäbe an Wangenblech verschweißt, Wangenblech seitlich an Treppenlauf befestigt, Befestigungsuntergrund Stahlbeton, Treppenlauf gerade, einschließlich bündiger Anschluss an Geländer OG (Vorposition), Geländerkonstruktion aus Stahl, S235, Oberfläche Stahlprofile beschichtet als Korrosionsschutz bei geringer Korrosionsbelastung, als Grundbeschichtung für bauseitige Schlussbeschichtung aus Alkydharzlack, BNB-Anforderung: Korrosionsschutzbeschichtung VOC < 140 g/l, Geländer bestehend aus:

- Obergurt Flachstahl 50x10 mm
- Untergurt Flachstahl 50x10 mm
- Geländerstäbe Flachstahl 50x8 mm, Abstand max.12 cm,
  L 140 cm
- Wangenblech Flachstahl 350x8 mm
- Handlaufkonsole Rundstahl Ø 8 mm, abgewinkelt
- Handlaufhalter Flachstahl 20x8 mm, durchlaufend

alle Geländerprofile werkseitig verschweißt, einschließlich aller Bohrungen, horizontaler Abstand Verankerungen= 40 cm, Verankerungen an Treppenlauf werden in gesonderter Position abgerechnet,
Einbauort: Treppenhaus 1 und 2, Erdgeschoss
Ausführung gem. Zeichnung Nr.: D.05.05
Menge: 13,000 m
DIN 276:2018-12: 000 KatKgr

**01.02.0030 Treppengeländer TRH 03 EG**
Geländer aus Füllungsrahmen mit Stäben, für Treppe, im Innenbereich, horizontale Nutzlast DIN EN 1991-1-1, 1 kN/m, Höhe Geländer über Stufen 1,10 m, seitlich an Laschen Stahlwange Treppenlauf verschraubt, Treppenlauf gerade, Geländerkonstruktion aus Stahl, S235, Oberfläche Stahlprofile beschichtet als Korrosionsschutz bei geringer Korrosionsbelastung, als Grundbeschichtung für bauseitige Schlussbeschichtung aus Alkydharzlack, BNB-Anforderung: Korrosionsschutzbeschichtung VOC < 140 g/l, Geländer bestehend aus:

- Rahmen Flachstahl 50x10 mm, Parallelogramm
  Höhe= 130 cm, B= 112 cm / 84 cm
- Füllstäbe Flachstahl 50x8 mm, Abstand max.12 cm
- Füllstück Rahmenverschraubung, Flachstahl 80x50x10 mm
- Handlaufkonsole Rundstahl Ø 8 mm, abgewinkelt
- Handlaufhalter Flachstahl 20x8 mm, durchlaufend
- Verschraubungen Stahlschraube DIN 933 M12 FK 8.8

alle Geländerprofile werkseitig verschweißt, einschließlich aller Befestigungsmittel,
Einbauort: Treppenhaus 3, Erdgeschoss
Ausführung gem. Zeichnung Nr.:
D.05.07, D.05.07-1
Menge: 5,000 m
DIN 276:2018-12: 000 KatKgr

**01.02.0040 Geländerrahmen Treppenantritt TRH 03 EG**
Geländerrahmen am Treppenantritt für das in Vorposition beschriebene Geländer aus Füllungsrahmen jedoch Rahmen als rechtwinkliges Trapez, Höhe= 155 cm, B= 84 cm,
einschließlich Handlaufkonsole und Handlaufhalter,
einschließlich aller Befestigungsmittel,
Einbauort: Treppenhaus 3, Erdgeschoss
Ausführung gem. Zeichnung Nr.:
D.05.07, D.05.07-1
Menge: 1,000 Stk
DIN 276:2018-12: 000 KatKgr

**01.02.0050 Umwehrung Treppenabgang TRH 03 EG**
Umwehrung Treppenabgang aus Füllungsrahmen mit Stäben, im Innenbereich, horizontale Nutzlast DIN EN 1991-1-1, 1 kN/m, oben seitlich an Laschen Stahlwange Treppenlauf verschraubt, unten an Fußstützen verschraubt, Geländerkonstruktion aus Stahl, S235, Oberfläche Stahlprofile beschichtet als Korrosionsschutz bei geringer Korrosionsbelastung, als Grundbeschichtung für bauseitige Schlussbeschichtung aus Alkydharzlack, BNB-Anforderung: Korrosionsschutzbeschichtung VOC < 140 g/l, Geländer bestehend aus:

- Rahmen Flachstahl 50x10 mm, rechtwinkelige Trapezform,
  4 Stück, Höhe von 90 cm bis 270 cm, B= 112 cm / 84 cm
- Füllstäbe Flachstahl 50x8 mm, Abstand max.12 cm
- Verschraubungen Stahlschraube DIN 933 M12 FK 8.8

alle Geländerprofile werkseitig verschweißt, einschließlich aller Befestigungsmittel,
Einbauort: Treppenhaus 3, Erdgeschoss
Ausführung gem. Zeichnung Nr.:
D.05.07, D.05.07-1
Menge: 1,000 Stk
DIN 276:2018-12: 000 KatKgr

**01.02.0060 Anschlussrahmen Umwehrung TRH 03 EG**
Anschlussrahmen an Türanlage für die in Vorposition beschriebene Umwehrung aus Füllungsrahmen jedoch Rahmen rechteckig, mit einer Eckausbildung, Höhe= 226 cm, Abwicklung 73 cm / 15 cm,
beidseitig befestigt, seitlich an Stahlrahmen Umwehrung und an Stahlrohr Türanlage verschraubt, unten an Fußstütze verschraubt, einschließlich Füllstück Flachstahl ca. 80x10 mm und Befestigungswinkeln, einschließlich aller Befestigungsmittel,
Einbauort: Treppenhaus 3, Erdgeschoss
Ausführung gem. Zeichnung Nr.: D.05.07
Menge: 1,000 Stk
DIN 276:2018-12: 000 KatKgr

**01.02.0070 Wangenblech Treppenlauf TRH 03 EG**
Wangenblech seitlich an geradem Treppenlauf verschraubt, mit angeschweißten Stahllaschen für Schraubbefestigung von Treppengeländer und Umwehrung, aus Stahl S235, Oberfläche Stahlprofile beschichtet als Korrosionsschutz bei geringer Korrosionsbelastung, als Grundbeschichtung für bauseitige Schlussbeschichtung aus Alkydharzlack, BNB-Anforderung: Korrosionsschutzbeschichtung VOC < 140 g/l, bestehend aus:

- Wangenblech Flachstahl 350x8 mm
- Laschen Flachstahl 250x65x10 mm, Abstand 112 cm,
  mit Vollnaht verschweißt

einschließlich aller Befestigungsmittel und Bohrungen, horizontaler Abstand Verankerungen 30 cm, Verankerungen an Treppenlauf werden in gesonderter Position abgerechnet,
Einbauort: Treppenhaus 3, Erdgeschoss
Ausführung gem. Zeichnung Nr.:  D.05.07, D.05.07-1
Menge: 6,000 m
DIN 276:2018-12: 000 KatKgr

**01.02.0080 Fußstützen Umwehrung TRH 03 EG**
Fußstützen der Umwehrung als Schwert bestehend aus Flachstahl 450x50x10 mm, an Randplatte und Laschen mit Vollnaht verschweißt, aus Stahl, S235, Oberfläche Stahlprofile beschichtet als Korrosionsschutz bei geringer Korrosionsbelastung, als Grundbeschichtung für bauseitige Schlussbeschichtung aus Alkydharzlack, BNB-Anforderung: Korrosionsschutzbeschichtung VOC < 140 g/l, einschließlich Bohrungen für Verschraubung der Stahlrahmen,
Einbauort: Treppenhaus 3, Erdgeschoss
Ausführung gem. Zeichnung Nr.: D.05.07, D.05.07-1
Menge: 6,000 Stk
DIN 276:2018-12: 000 KatKgr

**01.02.0090 Randplatte Fußboden TRH 03 EG**
Randplatte für Fußbodenaufbau und für Befestigung von Fußstützen der Umwehrung mit angeschweißten Stahllaschen für Befestigung auf der Rohdecke, aus Stahl S235, Oberfläche Stahlprofile beschichtet als Korrosionsschutz bei geringer Korrosionsbelastung, als Grundbeschichtung für bauseitige Schlussbeschichtung aus Alkydharzlack, BNB-Anforderung: Korrosionsschutzbeschichtung VOC < 140 g/l, bestehend aus:

- Randplatte Flachstahl 350x10 mm
- Laschen Flachstahl 150x100x10 mm, Abstand mind. 40 cm,
  mit Vollnaht verschweißt

einschließlich aller Bohrungen, Verankerungen auf Rohdecke werden in gesonderter Position abgerechnet, Einbauort: Treppenhaus 3, Erdgeschoss
Ausführung gem. Zeichnung Nr.: D.05.07, D.05.07-1
Menge: 6,000 m
DIN 276:2018-12: 000 KatKgr

**01.02.0100 Türanlage 2-flügelig TRH 03 EG**
Türanlage als Zugang zum Untergeschoss, 2-flügelig, aus Füllungsrahmen mit Stäben, im Innenbereich, horizontale Nutzlast DIN EN 1991-1-1, 1 kN/m, mit seitlichen Stahlrohr-Stützen, Abmessungen B x H= 1,50 m x 2,26 m, aus Stahl, S235, Oberfläche Stahlprofile beschichtet als Korrosionsschutz bei geringer Korrosionsbelastung, als Grundbeschichtung für bauseitige Schlussbeschichtung aus Alkydharzlack, BNB-Anforderung: Korrosionsschutzbeschichtung VOC < 140 g/l, einschließlich Bändern, Schloss und Beschlägen, Türanlage bestehend aus:

- Gehflügel, Drehflügel aus Stahlrahmen Flachstahl 50x10 mm,
  H x B= 226 cm x 95 cm, nach außen öffnend
- Standflügel, Drehflügel aus Stahlrahmen Flachstahl 50x10 mm,
  H x B= 226 cm x 35 cm, nach innen öffnend
- Füllstäbe Flachstahl 50x8 mm, Abstand max.12 cm
- Stütze Stahlrohr 50x50x4 mm,
  mit Kopf- / Fußplatte 100x100x10 mm
- Stütze Stahlrohr 50x80x4 mm,
  mit Kopf- / Fußplatte 100x100x10 mm
- Türbänder Stahl
- Schlosskasten und Gegenkasten
- Einsteckschloss, PZ vorgerichtet, Notausgangsschloss
  DIN EN 179, Panikfunktion E
- Verschluss Standflügel mit Treibriegelstange, oben und unten,
  einschl. Schließblech und Bodenmulde
- Wechselgarnitur Edelstahl

alle Stahlprofile werkseitig verschweißt, Stahlrohrstützen mit Kopf-/ Fußplatte an Rohdecke aus Stahlbeton befestigt, Verankerungen an Rohdecke werden in gesonderter Position abgerechnet,
Einbauort: Treppenhaus 3, Erdgeschoss
Ausführung gem. Zeichnung Nr.: D.05.07
Menge: 1,000 Stk
DIN 276:2018-12: 000 KatKgr

**01.02.0110 Treppengeländer Aula**
Geländer aus Stäben mit Obergurt und Untergurt, für Treppe, im Innenbereich, horizontale Nutzlast DIN EN 1991-1-1, 1 kN/m, Höhe Geländer über Stufen 1,10 m, Untergurt bestehend aus L-Winkel und  dem Stufenverlauf folgend abgetreppt, Geländerstäbe auf Untergurt verschweißt, Untergurt mit Stahllaschen auf Treppenlauf und Treppenpodesten befestigt, Befestigungsuntergrund Stahlbeton, Treppenlauf gerade mit 2 Zwischenpodesten, Geländerkonstruktion aus Stahl, S235, Oberfläche Stahlprofile beschichtet als Korrosionsschutz bei geringer Korrosionsbelastung, als Grundbeschichtung für bauseitige Schlussbeschichtung aus Alkydharzlack, BNB-Anforderung: Korrosionsschutzbeschichtung VOC < 140 g/l, Geländer bestehend aus:

- Obergurt Flachstahl 50x10 mm
- Untergurt Stahl L-Winkel 60/100x8 mm
- Laschen Flachstahl 150x100x10 mm,
  mit Vollnaht an Untergurt verschweißt
- Geländerstäbe Flachstahl 50x8 mm, Abstand 9,3 cm, L 116 cm,
  auf allen Stufen je 3 Geländerstäbe symmetrisch angeordnet
- Handlaufkonsole Rundstahl Ø 8 mm, abgewinkelt
- Handlaufhalter Flachstahl 20x8 mm, durchlaufend

alle Geländerprofile werkseitig verschweißt, einschließlich aller Bohrungen, horizontaler Abstand Verankerungen 40 cm, Verankerungen auf Treppenlauf /-podest werden in gesonderter Position abgerechnet.
Einbauort: Treppe Aula/Pausenhalle EG
Ausführung gem. Zeichnung Nr.: D.05.06
Menge: 11,000 m
DIN 276:2018-12: 000 KatKgr

**01.02.0120 Brüstungsgeländer OG 1+2**
Geländer aus Stäben mit Obergurt und Randplatte, für Brüstung, im Innenbereich, horizontale Nutzlast DIN EN 1991-1-1, 1 kN/m, Höhe Geländer über Fußboden 1,10 m, Geländerstäbe an Randplatte verschweißt, Randplatte vor Fußbodenaufbau stirnseitig an Geschossdecke montiert, mit angeschweißten Stahllaschen auf Rohdecke befestigt, Befestigungsuntergrund Stahlbeton, Geländerkonstruktion aus Stahl, S235, Oberfläche Stahlprofile beschichtet als Korrosionsschutz bei geringer Korrosionsbelastung, als Grundbeschichtung für bauseitige Schlussbeschichtung aus Alkydharzlack, BNB-Anforderung: Korrosionsschutzbeschichtung VOC < 140 g/l, Geländer bestehend aus:

- Obergurt Flachstahl 50x10 mm
- Randplatte Flachstahl 250x8 mm
- Laschen Flachstahl 150x100x10 mm, mit 4-seitiger Vollnaht
  an Randplatte geschweißt, Achsabstand 40 cm
- Geländerstäbe Flachstahl 50x8 mm, unten spitzwinkelig
  abgeschrägt, Abstand max.12 cm, L 130 cm

alle Geländerprofile werkseitig verschweißt, einschließlich aller Bohrungen, horizontaler Abstand Verankerungen 40 cm, Verankerungen auf Rohdecke werden in gesonderter Position abgerechnet.
Einbauort: Aula/Pausenhalle 1.OG + 2.OG
Ausführung gem. Zeichnung Nr.: D.05.06
Menge: 20,000 m
DIN 276:2018-12: 000 KatKgr

**01.02.0130 Treppenpfosten Stahlblechquader**
Stahlblechkonstruktion quaderförmig, Oberseite geneigt, als fünfseitig geschlossene Kiste, Unterseite offen, Blechstärke 3 mm, als Pfosten in Verlängerung des Treppengeländers aufstellen, im Innenbereich, horizontale Nutzlast DIN EN 1991-1-1, 1 kN/m, aus Stahl, S235, alle Stahlbleche werkseitig verschweißt, alle Kanten entgratet und gerundet R= 2 mm, bei Erfordernis ist eine verstärkende Unterkonstruktion aus Stahlprofilen einzukalkulieren, vorgerichtet mit verdeckten Stahlprofilen für Montage von Handlaufkonsolen dreiseitig, Oberfläche Stahlblech beschichtet als Korrosionsschutz bei geringer Korrosionsbelastung, als Grundbeschichtung für bauseitige Schlussbeschichtung aus Alkydharzlack, BNB-Anforderung: Korrosionsschutzbeschichtung VOC < 140 g/l,

Abmessungen: B x L x H= 29 cm x 71 cm x 120 / 162 cm
Neigung Oberseite ca. 30°

Befestigung mit Stahllaschen auf Rohdecke, Befestigungsuntergrund Stahlbeton, einschl. aller Befestigungsmittel, Verankerungen an Rohdecke werden in gesonderter Position abgerechnet,
Einbauort: Treppenhaus 1 bis 3, Obergeschosse
Menge: 4,000 Stk
DIN 276:2018-12: 000 KatKgr

**01.02.0140 Verbundanker Geländerbefestigung Wangenblech**
Verankerungskonstruktion der in vorhergehenden Positionen beschriebenen Stahlgeländer mit Wangenblech an Stirnseiten von Treppenläufen und Podesten, Befestigungsuntergrund Stahlbeton, herstellen mit Ankerstange aus Stahl galvanisch verzinkt, M16 x 130, Festigkeitsklasse 5.8 und Injektionsmörtel gemäß Herstellerangaben und statischem Nachweis, mit bauaufsichtlicher Zulassung,
Hersteller/Typ:  Fischer Injektionssystem FIS V Plus M16
  oder gleichwertig
Menge: 225,000 Stk
DIN 276:2018-12: 000 KatKgr

**01.02.0150 Verbundanker Geländerbefestigung Boden**
Verankerungskonstruktion der in vorhergehenden Positionen beschriebenen Stahlgeländer und Randplatten mit Stahllaschen, Fußplatten auf Geschossdecken, Befestigungsuntergrund Stahlbeton, herstellen mit Ankerstange aus Stahl galvanisch verzinkt, M16 x 130, Festigkeitsklasse 5.8 und Injektionsmörtel gemäß Herstellerangaben und statischem Nachweis, mit bauaufsichtlicher Zulassung,
Hersteller/Typ:  Fischer Injektionssystem FIS V Plus M16
  oder gleichwertig
Menge: 85,000 Stk
DIN 276:2018-12: 000 KatKgr

**01.02.0160 Verbundanker Geländerbefestigung Decke**
Verankerungskonstruktion der in vorhergehender Position beschriebenen Stahl-Türanlage mit Kopfplatten an Geschossdecke, Befestigungsuntergrund Stahlbeton, herstellen mit Ankerstange aus Stahl galvanisch verzinkt, M16 x 130, Festigkeitsklasse 5.8 und Injektionsmörtel gemäß Herstellerangaben und statischem Nachweis, mit bauaufsichtlicher Zulassung,
Hersteller/Typ:  Fischer Injektionssystem FIS V Plus M16
  oder gleichwertig
Menge: 4,000 Stk
DIN 276:2018-12: 000 KatKgr

**01.02.0170 Verbundanker Geländerbefestigung Treppenlauf**
Verankerungskonstruktion der in vorhergehenden Positionen beschriebenen Stahlgeländer mit Stahllaschen auf Stufen und Podesten, Befestigungsuntergrund Stahlbeton, herstellen mit Ankerstange aus Stahl galvanisch verzinkt, M16 x 130, Festigkeitsklasse 5.8 und Injektionsmörtel gemäß Herstellerangaben und statischem Nachweis, mit bauaufsichtlicher Zulassung,
Einbauort: Treppe Aula EG
Hersteller/Typ:  Fischer Injektionssystem FIS V Plus M16
  oder gleichwertig
Menge: 40,000 Stk
DIN 276:2018-12: 000 KatKgr

#### Titel 01.03 Handläufe

**01.03.0010 Handlauf Holz rund an Wänden**
Handläufe aus Holz, im Innenbereich, geneigt, parallel zu geraden Treppenläufen an Sichtbetonwänden montieren, mit Konsolen aus Stahl, bestehend aus abgewinkeltem Rundstab Ø 8 mm, Ausladung 80 mm, mit Stahl-Rosette mit 2 Bohrungen für Wandbefestigung, einschl. Handlaufhalter Flachstahl 20x8 mm durchlaufend auf Konsolen verschweißt, alle Stahlteile grundiert als Korrosionsschutz bei geringer Korrosionsbelastung für bauseitige Schlussbeschichtung, Handlauf unterseitig verdeckt an Handlaufhalter verschraubt, freie Enden der Handläufe horizontal um 90° in Wandrichtung abgewinkelt, BNB-Anforderung:  - Holz zertifiziert mit FSC oder PEFC
- Korrosionsschutzbeschichtung VOC < 140 g/l

Holzart:  Buche
Durchmesser:  40 mm
Oberfläche:  farblos lackiert, seidenmatt
OK Handlauf:  85 cm über OK Stufe / Fertigfußboden
Einzellängen:  5,0 m bis 7,0 m

Handläufe durchgängig mit verleimten Stößen, einschließlich waagerechter Handlauf-Verlängerungen an Treppenantritten oder -austritten bis 30 cm lang mit abgewinkeltem Stoß, einschließlich Dübelmontage an Stahlbetonwand und aller Befestigungsmittel, Abstand Befestigungspunkte nach statischer Erfordernis ca. 80 cm,
Einbauort: Treppen 1-3, Treppe Aula
Menge: 110,000 m
DIN 276:2018-12: 000 KatKgr

**01.03.0020 Handlauf Holz rund an Stahlgeländer**
Handläufe aus Holz, im Innenbereich, geneigt, parallel zu geraden Treppenläufen, durchlaufend an vorab beschriebenen Stahlgeländern montieren auf vorhandenes Halterungsprofil unterseitig verdeckt verschraubt, freie Enden der Handläufe horizontal um 90° zum Geländer hin abgewinkelt,
BNB-Anforderung: - Holz zertifiziert mit FSC oder PEFC

Holzart:  Buche
Durchmesser:  40 mm
Oberfläche:  farblos lackiert, seidenmatt
OK Handlauf:  85 cm über OK Stufe / Fertigfußboden

Handläufe durchgängig mit verleimten Stößen, mit Eckausbildung an Treppenaugen, einschließlich waagerechten Handlauf-Verlängerungen an Treppenantritten oder -austritten bis 30 cm lang mit abgewinkeltem Stoß, einschließlich aller Befestigungsmittel,
Einbauort: Treppen 1-3, Treppe Aula
Menge: 100,000 m
DIN 276:2018-12: 000 KatKgr

**01.03.0030 Eckausbildung Handlauf**
Eckausbildung an in Vorpositionen beschriebenen Holzhandläufen als Viertelkreis-Bogen, Krümmling oder Abwinkelung, an Treppenaugen, Übergängen von Treppenlauf zu Podest und Handlaufenden.
Menge: 90,000 Stk
DIN 276:2018-12: 000 KatKgr

**01.03.0040 Schutzabdeckung Handläufe**
Schutzabdeckung aus Kunststofffolie an vorab beschriebenen Handläufen nach Montage an Wänden und Geländern herstellen und vorhalten bis Bauende
Menge: 210,000 m
DIN 276:2018-12: 000 KatKgr

#### Titel 01.04 Abdeckung Einbringschacht

*Hinweis: Hinweise*
Für den Einbringschacht im Außenraum, im Gelände versenkt zur späteren Anlieferung von technischem Gerät ins Untergeschoss, ist eine Abdeckung herzustellen und einzubauen. Die Abdeckung ist bündig mit der OK des umliegenden Geländes einzufügen. Sie wird aufgelegt auf bauseitigen Stahlbetonschacht mit den lichten Öffnungsmaßen L x B= 4,47 m x 2,00 m.
Als Unterkonstruktion sind Stahlträger HEB 140 in bauseitige Auflagertaschen des Schachtes zu platzieren. Als Abdeckung sind auspflasterbare Wannen aus Stahlblech zu fertigen und auf dem Stahlträgerrost aufzusetzen. Der Pflasterbelag der Wannen erfolgt bauseits.

Die Abdeckung des Einbringschachtes muss befahrbar für LKW und Feuerwehr sein und für eine Nutzlast von 16 t bzw. Achslast von 10 t ausgelegt sein.
Alle Bauteile der Abdeckung müssen demontierbar und herausnehmbar sein.

Für die Entwässerung ist die Oberfläche mit einer Neigung von 2% herzustellen.
Der Stahlbetonschacht wurde oberseitig bereits mit entsprechender Neigung gefertigt.

Sämtliche Bauteile und Befestigungsmittel aus Stahl verstehen sich inklusive vollständigem Korrosionsschutz durch Feuerverzinkung. Montage- oder anderweitig bedingte Fehlstellen sind vor Ort durch geeignete Nachbeschichtungen auszubessern.

Ausführung gem. Zeichnung Nr.:  D.00.08

**01.04.0010 Stahlträger HEB 140 quer, L 2300 mm**
Stahlträger, Einfeldträger, aus Formstahl DIN EN 10365, Doppel-T-Träger HEB, Profilhöhe 140 mm, Stahl S235JR, feuerverzinkt DIN EN ISO 1461, Einbau quer auf fertigen Stahlbetonschacht im Außenraum, eingelegt in Auflagertaschen Schachtwand, Einzellänge 2300 mm, herausnehmbar, Anbauteile und Mörtelauflager werden gesondert vergütet.
Menge: 4,000 St
DIN 276:2018-12: 351 KatKgr

**01.04.0020 Anschlussblech 200x90x10 mm**
Anschlussblech aus Flachstahl 200x90x10 mm, Stahl S235JR, beidseitig mittig an Steg der in Vorposition beschriebenen Stahlträger geschweißt, für Montage Längsträger HEB 140, feuerverzinkt DIN EN ISO 1461, einschl. aller Bohrungen.
Menge: 8,000 St
DIN 276:2018-12: 389 KatKgr

**01.04.0030 Mörtelauflager MG III mit Gefälle 2%**
Auflager für Stahlträger in Auflagertaschen Stahlbetonschachtwand aus Mörtelbett MG III herstellen,
mit geneigter Oberfläche als Höhenausgleich für Verlegung der Stahlträger mit 2 % Gefälle, Grundfläche Auflagertasche 18 x 15 cm
Menge: 9,000 St
DIN 276:2018-12: 389 KatKgr

**01.04.0040 Stahlträger HEB 140 längs, L 980 mm, Schraubverbindung**
Stahlträger, Einfeldträger, aus Formstahl DIN EN 10365, Doppel-T-Träger HEB, Profilhöhe 140 mm, Stahl S235JR, feuerverzinkt DIN EN ISO 1461, Einbau längs mittig zwischen Stahlträger, Montage mit Schraubverbindung an Anschlussblech, Einzellänge 980 mm, einschl. aller Bohrungen und Befestigungsmittel.
Menge: 4,000 St
DIN 276:2018-12: 351 KatKgr

**01.04.0050 Stahlblechwanne L x B 1120 x 1320 mm, befahrbar**
Wanne aus Stahlblech D= 4,0 mm, 4-fach gekantet, quadratisch, L x B= 1120 mm x 1320 mm, H= 90 mm, Ecken verschweißt und entgratet, für bauseitige Auspflasterung, mit 6 Stück unterseitig orthogonal angeschweißten Verstärkungsblechen aus Flachstahl 950x60x8 mm, einschließlich dreieckig geformten Ecken aus Stahlblech mit Grifflochung, Wanne mit Abtropf-Lochung, für den Außenbereich, alle Stahlteile korrosionsbeständig, feuerverzinkt DIN EN ISO 1461, Wannen aufgelegt auf in Vorpositionen beschriebene Stahlträger HEB 140, herausnehmbar, mit hoher Stabilität und Belastbarkeit, befahrbar für  LKW / Feuerwehr, Nutzlast bis 16 t bzw. Achslast bis 10 t, einschl. Bedienschlüssel zum Hochheben, Stahlblechwanne in Anlehnung an Schachtabdeckung: ACO Paving GS 80
Menge: 6,000 St
DIN 276:2018-12: 000 KatKgr

**01.04.0060 Stahlblechwanne L x B 1220 x 1320 mm, befahrbar**
Wanne aus Stahlblech D= 4,0 mm, 4-fach gekantet, quadratisch, L x B= 1220 mm x 1320 mm, H= 90 mm, Ecken verschweißt und entgratet, für bauseitige Auspflasterung, mit 6 Stück unterseitig orthogonal angeschweißten Verstärkungsblechen aus Flachstahl 950x60x8 mm, einschließlich dreieckig geformten Ecken aus Stahlblech mit Grifflochung, Wanne mit Abtropf-Lochung, für den Außenbereich, alle Stahlteile korrosionsbeständig, feuerverzinkt DIN EN ISO 1461, Wannen aufgelegt auf in Vorpositionen beschriebene Stahlträger HEB 140, herausnehmbar, mit hoher Stabilität und Belastbarkeit, befahrbar für  LKW / Feuerwehr, Nutzlast bis 16 t bzw. Achslast bis 10 t, einschl. Bedienschlüssel zum Hochheben, Stahlblechwanne in Anlehnung an Schachtabdeckung: ACO Paving GS 80
Menge: 2,000 St
DIN 276:2018-12: 000 KatKgr

**01.04.0070 Flachstahl 250 x 5 mm, Einfassung Wannen**
Flachstahl 250 x 5 mm aus Stahl S235JR als Einfassung und Lagefixierung der Abdeckung mit Stahlwannen, senkrecht montiert seitlich an Einbringschachtwand, für den Außenbereich, korrosionsbeständig, feuerverzinkt DIN EN ISO 1461, einschl. aller Bohrungen und Befestigungsmittel, mit Abdichtungsgummis an Befestigungspunkten, Befestigungsuntergrund Stahlbeton, Seitenlängen Schacht: 2,50 m / 2x 4,70 m.
Menge: 12,000 m
DIN 276:2018-12: 000 KatKgr

**01.04.0080 Fassadenrinne L 2500 mm H 90 mm, mit Ablaufrohr**
Fassadenrinne als gedeckte Kastenrinne mit durchgehender Rostauflage bestehend aus Stahlblech S235JR, Blechstärke 1,5 mm, korrosionsbeständig, feuerverzinkt DIN EN ISO 1461, mit Ablaufstutzen DN50 unterseitig, mit Endstücken, mit Steckverbindungen nach Erfordernis,
Rinnenbreite:  250 mm
Rinnenhöhe:  90 mm
Rinnenlänge:  2500 mm
mit Abdeckung aus Maschenrost, Stahl feuerverzinkt, Maschenweite 30/10 mm, begehbar und rollstuhlbefahrbar, einschl. Abflussrohr DN 50 L ca. 250 mm mit Bogen, Rinne aufgelegt auf Stahlunterkonstruktion Einbringeschacht vor Ausgangstür einbauen, mit Verschiebesicherung,
Hersteller / Typ:  Aco ino 615 KR  oder gleichwertig
Menge: 1,000 St
DIN 276:2018-12: 000 KatKgr

**01.04.0090 Stahlwinkel Auflager Fassadenrinne**
Stahlwinkel als Auflager für Fassadenrinne, aus Flachstahl D 8 mm, Stahl S235JR, herstellen und an Außenwand montieren, korrosionsbeständig, feuerverzinkt DIN EN ISO 1461,
Schenkellängen: 400 / 100 mm, Breite: 100 mm,
einschl. aller Befestigungsmittel, Befestigungsuntergrund Stahlbeton
Menge: 5,000 St
DIN 276:2018-12: 000 KatKgr

**01.04.0100 Sockeldämmung zurückschneiden**
*** Bedarfsposition ohne GB
Sockeldämmung bestehend aus Hartschaumplatten XPS im Bereich Türschwelle für Einbau der Fassadenrinne zurückschneiden, einschl. Anarbeiten der Dämmung an Rinnenablauf, in Kleinflächen.
Menge: 2,000 m2
DIN 276:2018-12: 000 KatKgr

#### Titel 01.05 Sonstiges

**01.05.0010 Randprofil 300x5 mm, L 1250 mm, Fußboden Aufzug EG**
Randabstellung für Fußbodenaufbau am Aufzug bestehend aus Flachstahl 300x5 mm und angeschweißten Befestigungslaschen ca. 150x100x8 mm, aus Stahl S235, Oberfläche vollständig grundiert als Korrosionsschutz bei geringer Korrosionsbelastung, für bauseitige Schlussbeschichtung aus Alkydharzlack, BNB-Anforderung: Korrosionsschutzbeschichtung VOC < 140 g/l, montieren auf der Rohdecke, bündig mit Deckenkante, Befestigungsuntergrund Stahlbeton, einschl. Befestigungsmitteln,
Länge Randprofil: 1250 mm
Einbauort: EG Aufzug
Menge: 1,000 Stk
DIN 276:2018-12: 000 KatKgr

**01.05.0020 Randprofil 150x5 mm, L 1250 mm, Fußboden Aufzug OG**
Randabstellung für Fußbodenaufbau am Aufzug bestehend aus Flachstahl 150x5 mm und angeschweißten Befestigungslaschen ca. 150x100x8 mm, aus Stahl S235, Oberfläche vollständig grundiert als Korrosionsschutz bei geringer Korrosionsbelastung, für bauseitige Schlussbeschichtung aus Alkydharzlack, BNB-Anforderung: Korrosionsschutzbeschichtung VOC < 140 g/l, montieren auf der Rohdecke, bündig mit Deckenkante, Befestigungsuntergrund Stahlbeton, einschl. Befestigungsmitteln,
Länge Randprofil: 1250 mm
Einbauort: 1.+2. OG, Aufzug
Menge: 2,000 Stk
DIN 276:2018-12: 000 KatKgr

**01.05.0030 Randprofil 190x5 mm, L 3250 mm, Fußboden Podeste**
Randabstellung für Fußbodenaufbau an Treppenpodesten bestehend aus Flachstahl 190x5 mm und angeschweißten Befestigungslaschen ca. 150x100x8 mm, aus Stahl S235, Oberfläche vollständig grundiert als Korrosionsschutz bei geringer Korrosionsbelastung, für bauseitige Schlussbeschichtung aus Alkydharzlack, BNB-Anforderung: Korrosionsschutzbeschichtung VOC < 140 g/l, montieren auf der Rohdecke, bündig mit Deckenkante, Befestigungsuntergrund Stahlbeton, einschl. Befestigungsmitteln,
Länge Randprofil: 3250 mm
Einbauort: Treppe 1, 2, 3
Menge: 6,000 Stk
DIN 276:2018-12: 000 KatKgr

**01.05.0040 Gitterrost 1000x950 mm Abdeckung Pumpensumpf**
Gitterrost, als Bodenöffnungsabdeckung, Schweißpressrost, begehbar, gemäß DIN 24537-1, aus Stahl S235 JR, feuerverzinkt gemäß DIN EN ISO 1461, mit Randeinfassung, Maschenweite 30/30 mm, Tragstab 30/3 mm, L x B= 1000 mm x 950 mm, für Einbau in Winkelrahmen,
Einbauort: Raum -1.03 Fettabscheider UG
Menge: 1,000 St
DIN 276:2018-12: 359 KatKgr

**01.05.0050 Winkelrahmen 50x40x4 mm,1020x970 mm**
Winkelrahmen als Zarge für in Vorposition beschriebenen Gitterrost aus Winkelstahl 50x40x4 mm, mit angeschweißten Befestigungslaschen 60x100x6 mm, aus Stahl S235, feuerverzinkt gemäß DIN EN ISO 1461, Befestigungsuntergrund Stahlbeton, einschl. Befestigungsmitteln,
Abmessung L x B= 1020 mm x 970 mm
Einbauort: Raum -1.03 Fettabscheider UG
Menge: 1,000 St
DIN 276:2018-12: 359 KatKgr

**01.05.0060 Kleineisenteile**
Kleineisenteile, Stahl S235, für Schlosserarbeiten, die nicht in der Leistungsbeschreibung erfasst sind und nur auf ausdrücklicher Anordnung der Bauleitung und gegen Nachweis zur Ausführung kommen, einschl. Rostschutzgrundierung und Befestigungsmaterial
Menge: 100,000 kg
DIN 276:2018-12: 000 KatKgr

#### Titel 01.06 Arbeitsgerüst

**01.06.0010 Aufbau Abbau Rollgerüst**
Aufbauen, Abbauen fahrbares Gerüst, 2 genutzte Gerüstlagen, Höhe der obersten Gerüstlage ca. 7,0 m, im Gebäude, für Montage der in vorhergehen Titeln beschriebenen Stahlgeländer in der Aula-Halle, nach DIN EN 1004-1, Lastklasse 3 (2 kN/m2), Gerüstbreite ca. 1,50 m, Gerüstlänge ca. 2,50 m, einschl. Umsetzen für den Geländereinbau innerhalb der Halle.
Menge: 1,000 St.
DIN 276:2018-12: 000 KatKgr

**01.06.0020 Vorhalten Rollgerüst**
Vorhalten fahrbares Gerüst, 2 genutzte Gerüstlagen, Höhe der obersten Gerüstlage ca. 7,0 m, im Gebäude, wie in vorhergehender Position beschrieben, nach DIN EN 1004-1, Lastklasse 3 (2 kN/m2), Gerüstbreite ca. 1,50 m, Gerüstlänge ca. 2,50 m,
Positionsmenge = Produkt aus 1 Stück (Gebrauchsüberlassungsmenge)
mal 4 Wochen (Gebrauchsüberlassungsdauer)
einschließlich Gebrauchsüberlassung für andere Gewerke
Menge: 4,000 StWo
DIN 276:2018-12: 000 KatKgr

#### Titel 01.07 Stundenlohnarbeiten

*Hinweis: Vorbemerkung*
Stundenlohnarbeiten werden nach Stundenverrechnungssätzen, in denen Lohn- und Gehaltskosten, Lohn- und Gehaltsnebenkosten, Sozialkassenbeiträge, Vermögenswirksame Leistungen sowie Gemeinkostenanteile und Gewinn enthalten sind, vergütet. Zuschläge für Mehr-, Nacht-, Sonntags- und Feiertagsarbeit sowie Erschwerniszuschläge sind nicht in die Stundenverrechnungssätze mit einzubeziehen, sondern - sofern sie nicht schon als Teilleistungspositionen im Leistungsverzeichnis enthalten sind  im Bedarfsfall zu vereinbaren und gesondert nachzuweisen.

Der Bieter erklärt, dass der Stundenverrechnungssatz unter Beachtung der preisrechtlichen Vorschriften ermittelt wurde und unabhängig von der Anzahl der abgerechneten Stunden gilt.
Stundenlohnarbeiten werden nur vergütet, wenn deren Ausführung von der Bauleitung angeordnet wurde (zu § 2 Nr. 10 VOB/B).

Als Stundenlohnarbeiten sind auf Anordnung Leistungen auszuführen, die nach Art und Umfang den Gewerken zuzuordnen sind, die in diesem Leistungsverzeichnis enthalten sind, oder die zur Erbringung der Leistungen dieser Gewerke üblicherweise erforderlich werden, wie das zusätzliche Beräumen, Transportieren, Entsorgen, Schützen, Vorbereiten, Nacharbeiten, Sichern von Leistungen, auch anderer Gewerke, außer wenn der Betrieb des Bieters auf derartige Leistungen nicht eingerichtet ist (zu § 1 Nr. 4 VOB/B).

**01.07.0010 Facharbeiter**
*** Bedarfsposition ohne GB
- Preisanfrage -

Stundensatz bei Erfordernis zur Ausführung etwaiger zusätzlicher Arbeiten auf Stundennachweis, nur auf Anordnung der Bauleitung AG.
Menge: 10,000 h
DIN 276:2018-12: 000 KatKgr

**01.07.0020 Bauhelfer**
*** Bedarfsposition ohne GB
- Preisanfrage -

Stundensatz bei Erfordernis zur Ausführung etwaiger zusätzlicher Arbeiten auf Stundennachweis, nur auf Anordnung der Bauleitung AG.
Menge: 10,000 h
DIN 276:2018-12: 000 KatKgr

### Gewerk 02 BA02 Sporthalle

#### Titel 02.01 Bodenabdeckung Gitterrost

**02.01.0010 Gitterost Abdeckung Kanal LxB 2,14 x 1,0 m**
Gitterrost als Bodenöffnungsabdeckung, Schweißpressrost, begehbar, gemäß DIN 24537-1, Maschenweite 30/30 mm, Tragstab 30/3 mm, aus Stahl S235 JR, feuerverzinkt gemäß DIN EN ISO 1461, mit Randeinfassung, für Einbau in Winkelrahmen,
Bodenöffnung gesamt L x B= 2,14 m x 1,00 m
Gitterroste L x B= 1000 / 1140 mm x 1000 mm
Einbauort: Technikraum 01
Menge: 1,000 Stk
DIN 276:2018-12: 000 KatKgr

**02.01.0020 Gitterost Abdeckung Kanal LxB 2,50 x 1,0 m**
Gitterrost als Bodenöffnungsabdeckung, Schweißpressrost, begehbar, gemäß DIN 24537-1,
Maschenweite 30/30 mm, Tragstab 30/3 mm, aus Stahl S235 JR, feuerverzinkt gemäß DIN EN ISO 1461, mit Randeinfassung, für Einbau in Winkelrahmen,
Bodenöffnung gesamt L x B= 2,50 m x 1,00 m
Gitterroste L x B= 1000 / 500 mm x 1000 mm
Einbauort: Technikraum 02
Menge: 1,000 Stk
DIN 276:2018-12: 000 KatKgr

**02.01.0030 Randprofil Fußboden mit Auflager Gitterrost feuerverzinkt**
Randabstellung für Fußbodenaufbau und Auflager Gitterrost als T-Profil bestehend aus
- Randprofil Flachstahl 150x5 mm, Einzellängen 2,14 m / 2,50 m
- Befestigungslaschen 150x100x8 mm angeschweißt
- Auflagerprofil Gitterrost Flachstahl 50x6 mm angeschweißt,
  Einzellängen 2,14 m / 2,50 m
aus Stahl S235, feuerverzinkt gemäß DIN EN ISO 1461, montieren auf der Rohdecke, Befestigungsuntergrund Stahlbeton, einschl. aller Befestigungsmittel,
Einbauort: Technikraum 01 + 02
Menge: 5,000 m
DIN 276:2018-12: 000 KatKgr

**02.01.0040 Auflagerwinkel Gitterrost feuerverzinkt**
Auflagerwinkel Gitterrost wandseitig, Winkelprofil 80x40x6 mm, aus Stahl S235, feuerverzinkt gemäß DIN EN ISO 1461, Einzellängen 1,0 m bis 2,50 m, montieren an der Wand im Bodenkanal, Befestigungsuntergrund Stahlbeton, einschl. aller Befestigungsmittel,
Einbauort: Technikraum 01 + 02
Menge: 7,000 m
DIN 276:2018-12: 000 KatKgr

### Gewerk 03 BA03 Technikzentale

#### Titel 03.01 Bodenabdeckung Gitterrost

**03.01.0010 Gitterost Abdeckung Kanal LxB 10,18 x 1,0 m**
Gitterrost als Bodenöffnungsabdeckung, Schweißpressrost, begehbar, gemäß DIN 24537-1, Maschenweite 30/30 mm, Tragstab 30/3 mm, aus Stahl S235 JR, feuerverzinkt gemäß DIN EN ISO 1461, mit Randeinfassung, für Einbau in Winkelrahmen,
Bodenöffnung gesamt L x B= 10,18 m x 1,00 m
Gitterroste Standard L x B= 1000 mm x 1000 mm
einschl. Gitterrost Sondermaß L ca. 1180 mm
Einbauort: Raum Technik
Menge: 1,000 Stk
DIN 276:2018-12: 000 KatKgr

**03.01.0020 Gitterost Abdeckung 1,0 x 1,0 m**
Gitterrost als Bodenöffnungsabdeckung, Schweißpressrost, begehbar, gemäß DIN 24537-1, aus Stahl S235 JR, feuerverzinkt gemäß DIN EN ISO 1461, mit Randeinfassung, Maschenweite 30/30 mm,  Tragstab 30/3 mm, L x B= 1000 x 1000 mm,
für Einbau in Winkelrahmen,
Einbauort: Raum Elektro
Menge: 1,000 Stk
DIN 276:2018-12: 000 KatKgr

**03.01.0030 Randprofil Fußboden mit Auflager Gitterrost feuerverzinkt**
Randabstellung für Fußbodenaufbau und Auflager Gitterrost als T-Profil bestehend aus
- Randprofil Flachstahl 150x5 mm, L= 10,20 m
- Befestigungslaschen 150x100x8 mm angeschweißt
- Auflagerprofil Gitterrost Flachstahl 50x6 mm, L=10,20 m angeschweißt
aus Stahl S235, feuerverzinkt gemäß DIN EN ISO 1461, montieren auf der Rohdecke, Befestigungsuntergrund Stahlbeton, einschl. aller Befestigungsmittel,
Einbauort: Räume Technik + Elektro
Menge: 12,500 m
DIN 276:2018-12: 000 KatKgr

**03.01.0040 Auflagerwinkel Gitterrost feuerverzinkt**
Auflagerwinkel Gitterrost wandseitig, Winkelprofil 80x40x6 mm, aus Stahl S235, feuerverzinkt gemäß DIN EN ISO 1461, montieren an der Wand im Bodenkanal, Befestigungsuntergrund Stahlbeton, einschl. aller Befestigungsmittel,
Einbauort: Räume Technik + Elektro
Menge: 11,500 m
DIN 276:2018-12: 000 KatKgr

USt %: 19,00; Summe brutto: 0,00
